# AUSSCHREIBEN.DE
Leistungsbeschreibung (GAEB 90, DA81)
Währung: _

## AUSSCHREIBEN.DE - Triflex
Datum: 24.04.25

### Titel 01 Triflex Rissbandage - Partielles Abdicht

*Hinweis*
Triflex Rissbandage
Partielles Abdichtungssystem (OS 10)

Bauvorhaben: '......'
Architekt: '......'
Bauherr: '......'

Vorbemerkungen:

Die Verarbeitung erfolgt mit Produkten der Firma
Triflex GmbH & Co. KG, Minden.

Angeboten und eingebaut wird das vliesarmierte
partielle Abdichtungssystem Triflex Rissbandage gemäß
VV TB, Teil C, lfd. Nr. C 3.12 (OS 10). Für den
Systemaufbau besteht ein allgemeines bauaufsichtliches
Prüfzeugnis (abP) gemäß VV TB, Teil C, lfd. Nr. C 3.12
(OS 10).
Der Systemaufbau erfüllt die Anforderungen der Klasse
OS 10 gemäß DIN 18532, Teil 6 und dem DBV Merkblatt
"Parkhäuser und Tiefgaragen" in der jeweils gültigen
Fassung.

Die Einhaltung aller gültigen Richtlinien wird für die
jeweils empfohlenen Systemaufbauten mit Triflex-
Produkten berücksichtigt bzw. vorausgesetzt.

Der Auftragnehmer hat vor Auftragserteilung
nachzuweisen, dass er für die Verarbeitung von Triflex-
Produkten geschult wurde. Andernfalls ist die
Einweisung durch einen Schulungsmeister am Objekt
sicherzustellen.

Die in der Ausarbeitung enthaltenen Massen sind auf der
Baustelle zu überprüfen.

Die Abrechnung erfolgt nach gemeinsamen Aufmaß des
Auftragnehmers mit dem Auftraggeber.

Die Abdichtung ist so auszuführen, dass bei
Arbeitsunterbrechung ein Eindringen von
Niederschlagswasser in den Systemaufbau verhindert
wird.

Für die Schuttbeseitigung sind die Abfuhr- und
Deponiekosten in die Einzelpreise einzukalkulieren bzw.
gesondert auszuweisen.

Bedenken gegen die Vorleistungen anderer Unternehmer
sind dem Auftraggeber unverzüglich, möglichst schon vor
Beginn der Arbeiten, schriftlich mitzuteilen.

Dem Bieter wird empfohlen, vor Angebotsabgabe das
Objekt zu besichtigen.

Falls bei den Ausführungsarbeiten Änderungen oder
Sonderarbeiten erforderlich werden, die nicht erfasst
sind, sind diese im Einzelnen vor Ausführung anzuzeigen
und anschließend gesondert zu verrechnen.

Die Arbeiten verstehen sich, wenn nicht ausdrücklich
anders beschrieben, als fix und fertige Leistung,
einschließlich Lieferung aller erforderlichen
Materialien und Nebenleistungen.

Parkhausbeschichtungen und -markierungen unterliegen
einer permanenten Beanspruchung und verschleißen in
Abhängigkeit der Nutzung.

Der Systemaufbau ist vom sachkundigen Planer nach
objektspezifischen Anforderungen anzupassen.
Detaillierte Ausschreibungstexte sind vom Planer
eigenverantwortlich zu erstellen. Mit der Übermittlung
dieses Leistungsverzeichnis-Entwurfs ist keine konkrete
Projektberatung verbunden. Die Textausarbeitung ist
eine unverbindliche Serviceleistung von Triflex.
Rechtsansprüche aus dieser Leistung sind
ausgeschlossen.

Grundlage für die Ausführung von
standsicherheitsrelevanten Betoninstandsetzungsarbeiten
sind die in den Bundesländern als Technische
Baubestimmung eingeführten Regeln und Richtlinien nach
VV TB, Teil A, lfd. Nr. A 1.2.3.2 sowie VV TB Teil C,
lfd. Nr. C 3.12.

Als Vertragsbestandteile gelten:
· Leistungsverzeichnis
· Systembeschreibung, Systemzeichnungen und
Produktinformationen des Herstellers
· DIN 18202 Toleranzen im Hochbau
· Die in den Bundesländern als Technische Baubestimmung
eingeführten Regeln und Richtlinien nach VV TB, Teil C,
lfd. Nr. C 3.12
· Baupolizeiliche Bestimmungen
· Unfallverhütungsvorschriften
· VOB Teil B
in den jeweils zum Zeitpunkt des Vertragsabschlusses
gültigen Fassungen.

Stand 04/2025

*Hinweis*
Das System Triflex Rissbandage (OS 10) ist eine
Parkdeckabdichtung gemäß VV TB, Teil C, lfd. Nr. C 3.12
und erfüllt die Anforderungen der Klasse OS 10 gemäß
DIN 18532, Teil 6 sowie dem DBV Merkblatt "Parkhäuser
und Tiefgaragen" zur Abdichtung von Parkdecks und
Tiefgaragen. Das partielle Abdichtungssystem auf PMMA-
Harzbasis besteht aus einer Grundierung, einer
vliesarmierten Detailabdichtung bzw. Dichtungsschicht /
elastischer Schutzschicht (hwO) sowie einer Nutzschicht
(Variante 1 und 2).

System- und Produkteigenschaften:
· Vollflächig vliesarmiertes Abdichtungssystem
durchgehend auf PMMA-Harzbasis (Polymethylmethacrylat)
· Mechanisch hoch belastbar
· Schub- und scherfester Aufbau
· Nahtlos
· Systemintegrierte Detaillösungen
· Vollflächig haftend und unterlaufsicher
· Erhöhte dynamische Rissüberbrückung Klasse 4.2 (-20
°C) gemäß DIN EN 1062-7
· Kalt applizierbar
· Schnell reaktiv
· Befahrbar nach ca. 3 Stunden (+20 °C)
· Chemisch beständig, tausalzbeständig
· Witterungs- und lichtbeständig (UV, IR)
· Butylfrei
· Lösemittelfrei
· Rutschhemmend (Variante 1 und 2)
· Erfüllt die Anforderungen der Klasse OS 10 gemäß DIN
18532 Teil 6 und dem DBV Merkblatt "Parkhäuser und
Tiefgaragen" in der jeweils gültigen Fassung
· Verarbeitungsbedingungen gemäß System- und
Produktbeschreibungen des Herstellers (z. B.
Anwendungstemperatur mind. 0 °C, Untergrundfeuchte max.
6 Gew.-%, Oberflächentemperatur mind. +3 °C über dem
Taupunkt)
· Allgemeines bauaufsichtliches Prüfzeugnis der Klasse
OS 10 (abP) gemäß VV TB, Teil C, lfd. Nr. C 3.12 (OS
10)
· Das OS 10-Prüfzeugnis gilt auf Grundlage der Rili SIB
-Prüfungsgrundsätze für Stahlbeton-Untergründe.
· Für den Oberflächenschutz der Abdichtung in Variante
1 und 2 mit Triflex Cryl M 264 bescheinigt ein
Prüfzeugnis die Verschleißfestigkeit von 8 Mio.
Radüberrollungen.
· Die Abdichtungen innerhalb des Systemaufbaus mit
Triflex ProDetail sind durch europäisch technische
Bewertungen (ETA), ausgestellt durch das Deutsche
Institut für Bautechnik (DIBt), abgesichert und
erfüllen die Anforderungen der Bauproduktenverordnung
der EU (CE-Kennzeichnung) nach ETAG Nr. 005 in der
jeweils höchsten Nutzungskategorie.
· Produktspezifische Umwelt-Produktdeklaration (EPD)
für Triflex ProDetail nach EN 15804:2012 +
A2:2019/AC:2021
· Zu erwartende Lebensdauer von 40 Jahren für Triflex
ProDetail auf Grundlage erweiterter Prüfparameter gemäß
Europäischem Bewertungsdokument (EAD)
· Weiter können wesentliche Eigenschaften der
Abdichtung hinsichtlich Hydrolysebeständigkeit, Wurzel-
und Rhizomfestigkeit (FLL-Verfahren) sowie
Dichtigkeitsprüfung bis mind. 5 bar durch Prüfberichte
bescheinigt werden.

*Hinweis*
Leistungsmerkmale von Triflex Rissbandage nach der
DAfStb-Instandsetzungsrichtlinie sowie dem DBV
Merkblatt "Parkhäuser und Tiefgaragen" (2018) sowie
zusätzliche Leistungsmerkmale:

ZeileMerkmalePrüfverfahrenAnforderungTriflex
ProPark1Abriebfestigkeit

Verschleißwiderstand (BCA)DIN EN ISO 5470-1

DIN EN 13892-4Masseverlust < 3000 mg
Reibrad: H22/1000 Zyklen/Last 1000 g Zusätzlich müssen
die Anforderungen der DIN EN 13813 erfüllt sein (siehe
Abschnitt A 3.2).
Mindestens Klasse A$1 nach DIN EN 13813erfüllt

erfüllt2CO2-DurchlässigkeitDIN EN 1062-6sd > 50
merfüllt3WasserdampfdurchlässigkeitDIN EN ISO
7783Klasse II 5 m =? sd =? 50 merfüllt4Kapillare
Wasseraufnahme und WasserdurchlässigkeitDIN EN 1062-3w
< 0,1 kg/(m² x h0,5)erfüllt5Haftfestigkeit nach Prüfung
auf Temperaturwechselverträglichkeit
Für Verwendungen im Außenbereich unter Einfluss von
Tausalzen: Gewitterregenbeanspruchung
(Temperaturschock) (10x) und Frost-Tau-
Wechselbeanspruchung mit Tausalzangriff (50x)

DIN EN 13687-2

DIN EN 13687-1Nach Temperaturwechselbeanspruchung
a) keine Risse, Blasen, Ablösungen
b) Abreißversuch =? 1,5 (1,0) N/mm²

erfüllt

erfüllt6Widerstandsfähigkeit gegen starken chemischen
Angriff
Klasse I: 3d ohne Druck
Prüfflüssigkeiten: Gruppen 1, 3 und 10 nach DIN EN
13529DIN EN 1352924 Std. nach der Entnahme der
Beschichtung aus der Prüfflüssigkeit Verringerung der
Härte um weniger als 50 % bei Messung nach dem
Eindruckversuch nach Buchholz, EN ISO 2815, oder Shore-
Härte, EN ISO 868erfüllt7Rissüberbrückungsfähigkeit
Im Anschluss an die Konditionierung nach DIN EN 1062-
11, 4.1 - 7 Tage bei 70 °C für ReaktionsharzsystemeDIN
EN 1062-7B 4.2 (-20 °C) und A 3 (20 °C) (nach DIN EN
1062-7)erfüllt8DichtigkeitDIN EN 14224:2010 bzw.
ETAGKein Wasserdurchtritterfüllt9SchlagfestigkeitDIN EN
ISO 6272-2Klasse I, =? 4 Nmerfüllt10AbreißversuchDIN EN
1542=? 1,5 (1,0) N/mm²erfüllt11Brandverhalten nach
AufbringungDIN EN 13501-1V1: Bfl-s1
V2: Bfl-s1
V3: Bfl-s112Griffigkeit / RutschfestigkeitDIN EN 13036-
4Klasse III: > 55 im nassen Zustand geprüfte Einheiten
(außen)erfüllt13Radüberrollungen der Nutzschicht der
Abdichtung in Variante 1 und 2 mit Triflex Cryl M 2648
Mio. Radüberrollungenerfüllt14Künstliche Bewitterung
nach DIN EN 1062-11:2002-10, 4.2 (UV-Bestrahlung und
Feuchte)DIN EN 1062-11:
2002-10, 4.2Keine sichtbaren Fehler nach 2000
herfüllt15RutschhemmklasseDIN 51130V1: R13 V6
V2: R13 V616Rissüberbrückungsfähigkeit auf Beton für
Triflex ProPark im FlächenbereichDIN EN 1062-7Maximale
Rissaufweitung von 3 mmerfüllt17Rissüberbrückung RTP-
BEL-B, Teil 3 (Ausgabe 1995)Dynamisch: 0,55 mm
bei -20 °Cerfüllt 18Brandverhalten der MarkierungenDIN
EN 13501-1Bfl-s1

**01.0001 Baustelleneinrichtung, allgemein**
Baustelle einrichten und nach Abschluss der Arbeiten
räumen. Vorhalten von Maschinen, Geräten, Werkzeugen
und sonstigen Betriebsmitteln, die zur Durchführung der
Arbeiten erforderlich sind.
Die Baustelle wird besenrein hinterlassen.
Einheit: psch
- Zuordnung: 391
- Zuordnung: 0

**01.0002 Container**
Lieferung, Aufbau, Vorhaltung und Abtransport eines
Material- und Geräte-Containers.
Einheit: psch
- Zuordnung: 391
- Zuordnung: 0

**01.0003 Elektroanschlüsse**
Elektroanschlüsse für Wechsel- und Drehstrom herstellen
und nach Beendigung der Baumaßnahme wieder entfernen.
Einheit: psch
- Zuordnung: 391
- Zuordnung: 0

**01.0004 Wasseranschluss**
Wasseranschluss für erforderliche Reinigungsarbeiten
herstellen und nach Beendigung der Baumaßnahme wieder
entfernen.
Einheit: psch
- Zuordnung: 391
- Zuordnung: 0

**01.0005 Bauzaun**
Bauzaun liefern und vorhalten für die gesamte Bauzeit
mit entsprechendem Umbau zu den jeweiligen
Arbeitsabschnitten.
Einheit: psch
- Zuordnung: 391
- Zuordnung: 0

**01.0006 Verkehrslenkungsmaßnahmen**
Verkehrslenkungsmaßnahmen wie Verkehrsschilder,
Ampelanlage usw. ergreifen, notwendige Geräte aufbauen,
entsprechend dem Baufortschritt umrüsten und nach
Beendigung der Baumaßnahmen entfernen.
Einheit: psch
- Zuordnung: 391
- Zuordnung: 0

**01.0007 Aktivkohlefilteranlage**
Liefern, aufbauen, betreiben und rückbauen einer
ausreichend dimensionierten Aktivkohlefilteranlage zur
Reinigung der Abluft von geruchsintensiver Monomer-
Belastung durch PMMA-Ausdünstungen. Die Anlage ist
regelmäßig zu überprüfen, die Aktivkohle ist
gegebenenfalls regelmäßig auszutauschen.
Der Austausch der Aktivkohle wird gesondert vergütet.

Luftkohlefilter Typ LAK-825-PE:
Aktivkohlefilter zur Entfernung von organischen
Verbindungen aus einem Luftstrom.
- Durchmesser: 1.300 mm
- Füllmenge: 825 kg Aktivkohle
- Volumenstrom: max. 1.000 m³/Std.
Aktivkohle Typ GUT-L40-2
Stranggepresste Formaktivkohle auf Steinkohlebasis zur
Entfernung organischer Verbindungen in einem Luftstrom.
- Stäbchendurchmesser: 4 mm
- BET-Oberfläche: 950 m²/g
- Jodzahl ca.: 900 mg/g
- Schüttdichte: ca. 500 +/- 30 kg/m³
Radialventilator MBA 600-T
Mitteldruck-Radialventilator zum gleichzeitigen Betrieb
mehrerer Aktivkohlefilter.
- Volumenstrom: max. 4.000 m³/Std. (Filterbetrieb)
- Leistung: 11 kW
- Schalldruckpegel: 90 dB
Vorhaltedauer: '.........' Monate
Einheit: psch
- Zuordnung: 431
- Zuordnung: 0

**01.0008 Hohllagen**
Vorhandene Betonflächen durch Abklopfen mit einem
Hammer oder Kette auf Hohllagen untersuchen und
entsprechende Stellen markieren.
Einheit: psch
- Zuordnung: 397
- Zuordnung: 81

**01.0009 Haftzugfestigkeit**
Vorhandenen Untergrund mit geeignetem Messwerkzeug (z.
B. Freundl-Gerät) auf vorgegebene Haftzugfestigkeit
untersuchen und protokollieren.
Anzahl Messungen: '......' St.
Einheit: psch
- Zuordnung: 397
- Zuordnung: 81

**01.0010 Druckfestigkeit**
Vorhandenen Betonuntergrund mit Schmidt-Hammer auf
Druckfestigkeit untersuchen und protokollieren.
Anzahl Messungen: '......' St.
Einheit: psch
- Zuordnung: 397
- Zuordnung: 81

**01.0011 Feuchtegehalt**
Vorhandenen Betonuntergrund mit geeignetem Messwerkzeug
(z. B. Elektronikfeuchtemessgerät) auf Feuchtegehalt
untersuchen und protokollieren.
Anzahl Messungen: '......' St.
Einheit: psch
- Zuordnung: 397
- Zuordnung: 81

**01.0012 Bohrkern**
Bestimmung des Schichtaufbaus und der jeweiligen
Schichtdicken durch Entnahme von Bohrkernen.
Anzahl Messungen: '......' St.
Einheit: psch
- Zuordnung: 397
- Zuordnung: 81

**01.0013 Analyse Bohrkern**
Bestimmung des Chloridgehaltes im Untergrund anhand der
entnommenen
Bohrkerne (siehe Pos. '...').
Anzahl Messungen: '....' St.
Einheit: psch
- Zuordnung: 397
- Zuordnung: 81

**01.0014 Überprüfung Gefälle und Unebenheiten**
Vorhandenen Untergrund auf ausreichendes Gefälle,
Pfützenbildungen und Unebenheiten überprüfen
Einheit: psch
- Zuordnung: 397
- Zuordnung: 81

**01.0015 Bautagebuch mit permanenten Messungen**
Vorhalten von Messgeräten zur permanenten Messung von
Luftfeuchtigkeit, Bodentemperatur, Lufttemperatur und
zur Taupunktbestimmung während der gesamten Baumaßnahme
inkl. Führen eines Bautagebuches mit der
Protokollierung der Messergebnisse.
Einheit: psch
- Zuordnung: 397
- Zuordnung: 81

**01.0016 Fräsen, Variante 1**
Abtragen verunreinigter Oberflächen des Betons mit
geeigneter Fräse ca. 3-5 mm tief, um einen haft- und
tragfähigen Untergrund zu erhalten inkl. Aufnahme,
Abtransport und ordnungsgemäßer Entsorgung des
Fräsgutes.
Arbeitsbreite: 25 cm
Einheit: m
- Zuordnung: 352
- Zuordnung: 81

**01.0017 Schleifen**
Vorbereitung des Untergrundes durch Schleifen mit
geeigneten Schleifgeräten inkl. Reinigung, Aufnahme,
Abtransport und ordnungsgemäßer Entsorgung von
anfallendem Bauschutt.
Arbeitsbreite: 25 cm
Einheit: m
- Zuordnung: 352
- Zuordnung: 81

**01.0018 Grundierung Betonuntergrund**
Bei Beton- und Mauerwerksuntergründen.
Grundieren mit Triflex Cryl Primer 287.
Verbrauch: mind. 0,35 kg/m²
Ausführung nach den technischen Richtlinien des
Materialherstellers. Die Haftung zum Untergrund ist
immer objektbezogen zu prüfen.
Arbeitsbreite: 25 cm
Einheit: m
- Zuordnung: 352
- Zuordnung: 81

**01.0019 Grundierung kunststoffmodifizierter Untergrund**
Bei kunststoffmodifizierten Untergründen.
Grundieren mit Triflex Pox Primer 116+ inkl. Absandung
mit Quarzsand, Körnung 0,3-0,8 mm. Entfernung des
Überschusses nach Aushärtung.
Verbrauch Triflex Pox Primer 116+: mind. 0,30 kg/m²
Verbrauch Quarzsand 0,3-0,8 mm: mind. 0,70 kg/m²
Ausführung nach den technischen Richtlinien des
Materialherstellers. Die Haftung zum Untergrund ist
immer objektbezogen zu prüfen.
Arbeitsbreite: 25 cm
Einheit: m
- Zuordnung: 352
- Zuordnung: 81

**01.0020 Grundierung mineralischer Untergrund**
Bei mineralischen Untergründen in der Fläche.
Grundieren mit Triflex Cryl Primer 287.
Verbrauch: mind. 0,35 kg/m²
Ausführung nach den technischen Richtlinien des
Materialherstellers. Die Haftung zum Untergrund ist
immer objektbezogen zu prüfen.
Arbeitsbreite: 25 cm
Einheit: m
- Zuordnung: 352
- Zuordnung: 81

**01.0021 Porenschließende Grundierung**
Bei porenversetzten Untergründen (Pinholes).
Grundieren mit Triflex Cryl Primer 280.
Verbrauch: mind. 0,80 kg/m², 2 Arbeitsschritte à 0,40
kg/m². Zweiter Arbeitsschritt nach klebefreier
Oberfläche
Ausführung nach den technischen Richtlinien des
Materialherstellers. Die Haftung zum Untergrund ist
immer objektbezogen zu prüfen.
Arbeitsbreite: 25 cm
Einheit: m
- Zuordnung: 352
- Zuordnung: 81

**01.0022 Grundierung Asphalt**
Bei Asphaltuntergründen in der Fläche.
Grundieren mit Triflex Cryl Primer 222.
Verbrauch: mind. 0,40 kg/m²
Ausführung nach den technischen Richtlinien des
Materialherstellers. Die Haftung zum Untergrund ist
immer objektbezogen zu prüfen.
Einheit: m²
- Zuordnung: 352
- Zuordnung: 81

**01.0023 Grundierung Metall**
Z. B. bei Edelstahl, Stahl und Zink.
Grundieren mit Triflex Metal Primer inkl. vorheriger
Reinigung der Fläche mit Triflex Reiniger.
Verbrauch Triflex Reiniger: mind. 0,20 l/m²
Verbrauch Triflex Metal Primer: ca. 0,15 l/m²
Ausführung nach den technischen Richtlinien des
Materialherstellers. Die Haftung zum Untergrund ist
immer objektbezogen zu prüfen.
Einheit: m²
- Zuordnung: 352
- Zuordnung: 81

**01.0024 Reparaturmörtel, mineralischer Untergrund (Rt >10 mm)**
Ausbesserung von Fehlstellen des vorhandenen
mineralischen Untergrundes mit Reparaturmörtel Triflex
Cryl RS 240 im Bereich von Rautiefen Rt >10 mm.
Triflex Cryl RS 240, Farbton 7023, Verbrauch: mind. 2,20
kg/m² pro mm Schichtdicke
Ausführung nach den technischen Richtlinien des
Materialherstellers.
Mittlere Schichtdicke: '......'
Einheit: m²
- Zuordnung: 352
- Zuordnung: 81

**01.0025 Reparaturmörtel, bituminöser Untergrund (Rt >10 mm)**
Ausbesserung von Fehlstellen des vorhandenen
bituminösen Untergrundes mit Reparaturmörtel Triflex
Cryl RS 242 im Bereich von Rautiefen Rt >10 mm.
Triflex Cryl RS 242, Farbton 7022, Verbrauch: mind. 2,20
kg/m² pro mm Schichtdicke.
Ausführung nach den technischen Richtlinien des
Materialherstellers.
Mittlere Schichtdicke: '......'
Einheit: m²
- Zuordnung: 352
- Zuordnung: 81

**01.0026 Ausgleichsspachtel, mineralischer Untergrund oder Asphalt (Rt >1 bis 10 mm)**
Ausbesserung von Fehlstellen des vorhandenen
mineralischen Untergrundes oder Asphalt mit
Ausgleichsspachtel auf Basis von Triflex DeckFloor im
Bereich von Rautiefen Rt >1 bis 10 mm.
Triflex DeckFloor Ausgleichspachtel aus 33 kg Triflex
DeckFloor unter Zugabe von bis zu 20 kg Quarzsand (0,7-
1,2 mm), Farbton Grau, Verbrauch mind. 2,00 kg/m² pro
mm Schichtdicke.
Triflex Stellmittel Pulver, Zugabe je nach Temperatur
und gewünschtem Thixotropierungsgrad ca. 2 %.
Ausführung nach den technischen Richtlinien des
Materialherstellers.
Mittlere Schichtdicke: '......'
Einheit: m²
- Zuordnung: 352
- Zuordnung: 81

**01.0027 Kratzspachtel, mineralischer Untergrund oder Asphalt (Rt >0,5 bis 1,0 mm)**
Ausbesserung von Fehlstellen des vorhandenen
mineralischen Untergrundes oder Asphalt mit
Kratzspachtel auf Basis von Triflex DeckFloor im
Bereich von Rautiefen Rt > 0,5 bis 1,0 mm.
Triflex DeckFloor Kratzspachtel aus 33 kg Triflex
DeckFloor unter Zugabe von bis zu 10 kg Quarzsand (0,2-
0,6 mm), Farbton Grau, Verbrauch mind. 2,00 kg/m² pro
mm Schichtdicke.
Ausführung nach den technischen Richtlinien des
Materialherstellers.
Mittlere Schichtdicke: '......'
Einheit: m²
- Zuordnung: 352
- Zuordnung: 81

*Hinweis*
Herstellung von Rissbandagen mit Triflex ProPark inkl.
Triflex Spezialvlies.
Für Triflex ProPark besteht ein allgemeines
bauaufsichtliches Prüfzeugnis (abP) gemäß VV TB, Teil
C, lfd. Nr. C 3.12.

**01.0028 Rissbandage, Variante 1**
Herstellen eines umlaufenden Absperrschnitts im
Übergang zur Altbeschichtung.
Herstellen der Abdichtung der Rissbandage mit Triflex
ProPark inkl. Triflex Spezialvlies.
Triflex ProPark, Farbton 7043, Verbrauch mind. 3,00
kg/m².
Ausführung nach den technischen Richtlinien des
Materialherstellers.
(Siehe Triflex Systemzeichnung Rissbandage-1001)
Triflex Spezialvlies Zuschnittbreite: 20 cm.
Arbeitsbreite: 25 cm.

System- und Produkteigenschaften:
- Vollflächig vliesarmiertes Abdichtungssystem
durchgehend auf PMMA-Harzbasis (Polymethylmethacrylat)
- Mechanisch hoch belastbar
- Schub- und scherfester Aufbau
- Nahtlos
- Systemintegrierte Detaillösungen
- Vollflächig haftend und unterlaufsicher
- Erhöhte dynamische Rissüberbrückung Klasse 4.2 (-20
°C) gemäß DIN EN 1062-7
- Kalt applizierbar
- Schnell reaktiv
- Befahrbar nach ca. 3 Stunden (+20 °C)
- Chemisch beständig, tausalzbeständig
- Witterungs- und lichtbeständig (UV, IR)
- Butylfrei
- Lösemittelfrei
- Rutschhemmend (Variante 1 und 2)
- Erfüllt die Anforderungen der Klasse OS 10 gemäß DIN
18532 Teil 6 und dem DBV Merkblatt "Parkhäuser und
Tiefgaragen" in der jeweils gültigen Fassung
- Verarbeitungsbedingungen gemäß System- und
Produktbeschreibungen des Herstellers (z. B.
Anwendungstemperatur mind. 0 °C, Untergrundfeuchte max.
6 Gew.-%, Oberflächentemperatur mind. +3 °C über dem
Taupunkt)
- Allgemeines bauaufsichtliches Prüfzeugnis der Klasse
OS 10 (abP) gemäß VV TB, Teil C, lfd. Nr. C 3.12 (OS
10)
- Das OS 10-Prüfzeugnis gilt auf Grundlage der Rili SIB
-Prüfungsgrundsätze für Stahlbeton-Untergründe.
- Für den Oberflächenschutz der Abdichtung in Variante
1 und 2 mit Triflex Cryl M 264 bescheinigt ein
Prüfzeugnis die Verschleißfestigkeit von 8 Mio.
Radüberrollungen.
Einheit: m
- Zuordnung: 352
- Zuordnung: 18

**01.0029 Rissbandage, Variante 2**
Anzeichnen eines 20 cm breiten Streifens mittig zur
laufenden Rissbildung und entsprechendes vorbehandeln.
Herstellen der Abdichtung der Rissbandage mit Triflex
ProPark inkl. Triflex Spezialvlies.
Triflex ProPark, Farbton 7043, Verbrauch mind. 3,00
kg/m².
Ausführung nach den technischen Richtlinien des
Materialherstellers.
(Siehe Triflex Systemzeichnung Rissbandage-1002)
Triflex Spezialvlies Zuschnittbreite: 20 cm.
Arbeitsbreite: 25 cm.

System- und Produkteigenschaften:
- Vollflächig vliesarmiertes Abdichtungssystem
durchgehend auf PMMA-Harzbasis (Polymethylmethacrylat)
- Mechanisch hoch belastbar
- Schub- und scherfester Aufbau
- Nahtlos
- Systemintegrierte Detaillösungen
- Vollflächig haftend und unterlaufsicher
- Erhöhte dynamische Rissüberbrückung Klasse 4.2 (-20
°C) gemäß DIN EN 1062-7
- Kalt applizierbar
- Schnell reaktiv
- Befahrbar nach ca. 3 Stunden (+20 °C)
- Chemisch beständig, tausalzbeständig
- Witterungs- und lichtbeständig (UV, IR)
- Butylfrei
- Lösemittelfrei
- Rutschhemmend (Variante 1 und 2)
- Erfüllt die Anforderungen der Klasse OS 10 gemäß DIN
18532 Teil 6 und dem DBV Merkblatt "Parkhäuser und
Tiefgaragen" in der jeweils gültigen Fassung
- Verarbeitungsbedingungen gemäß System- und
Produktbeschreibungen des Herstellers
(z. B. Anwendungstemperatur mind. 0 °C,
Untergrundfeuchte max. 6 Gew.-%, Oberflächentemperatur
mind. +3 °C über dem Taupunkt)
- Allgemeines bauaufsichtliches Prüfzeugnis der Klasse
OS 10 (abP) gemäß VV TB, Teil C, lfd. Nr. C 3.12 (OS
10)
- Das OS 10-Prüfzeugnis gilt auf Grundlage der Rili SIB
-Prüfungsgrundsätze für Stahlbeton-Untergründe
- Für den Oberflächenschutz der Abdichtung in Variante
1 und 2 mit Triflex Cryl M 264 bescheinigt ein
Prüfzeugnis die Verschleißfestigkeit von 8 Mio.
Radüberrollungen.
Einheit: m
- Zuordnung: 352
- Zuordnung: 18

**01.0030 Rissbandage, Variante 3**
Anzeichnen eines 20 cm breiten Streifens mittig zur
laufenden Rissbildung und entsprechendes vorbehandeln.
Herstellen der Abdichtung der Rissbandage mit Triflex
ProPark inkl. Triflex Spezialvlies.
Triflex ProPark, Farbton 7043, Verbrauch mind. 3,00
kg/m².
Ausführung nach den technischen Richtlinien des
Materialherstellers.
(Siehe Triflex Systemzeichnung Rissbandage-1003)
Triflex Spezialvlies Zuschnittbreite: 20 cm.
Arbeitsbreite: 25 cm.

System- und Produkteigenschaften:
- Vollflächig vliesarmiertes Abdichtungssystem
durchgehend auf PMMA-Basis (Polymethylmethacrylat)
- Mechanisch belastbar
- Schub- und scherfester Aufbau
- Nahtlos
- Vollflächig haftend und unterlaufsicher
- Erhöhte dynamische Rissüberbrückung Klasse 4.2 (-20
°C) gemäß DIN EN 1062-7
- Kalt applizierbar
- Schnell reaktiv
- Befahrbar nach ca. 45 Min. (+20 °C)
- Chemisch beständig, tausalzbeständig
- Witterungs- und lichtbeständig (UV, IR)
- Butylfrei
- Lösemittelfrei
- Verarbeitungsbedingungen gemäß System- und
Produktbeschreibungen des Herstellers (z. B.
Anwendungstemperatur mind. 0 °C, Untergrundfeuchte max.
6 Gew.-%, Oberflächentemperatur mind. +3 °C über dem
Taupunkt)
Einheit: m
- Zuordnung: 352
- Zuordnung: 18

**01.0031 Nutzschicht, Variante 1 und 2: Triflex Cryl M 264**
Herstellung eines Fahrbahnbelags (Schutz- und
Verschleißlage) für hohe Beanspruchungen.
Beschichten der Fläche mit Triflex Cryl M 264.

Für den Oberflächenschutz der Abdichtung mit Triflex
Cryl M 264 bescheinigt ein Prüfzeugnis die
Verschleißfestigkeit von 8 Mio. Radüberrollungen.

Triflex Cryl M 264, Farbton 7043, Verbrauch mind. 4,00
kg/m²
Ausführung nach den technischen Richtlinien des
Materialherstellers.
(Siehe Triflex Systemzeichnung Rissbandage-1001 und
Rissbandage-1002)
Arbeitsbreite: 25 cm.
Einheit: m
- Zuordnung: 352
- Zuordnung: 29

**01.0032 Dickschichtige Markierung, Einstellplätze**
Markieren der Einstellplätze mit Triflex Cryl M 266.
Breite der Linienführung 10 cm inkl. Abkleben.
Verbrauch mind. 4,00 kg/m².
Ausführung nach den technischen Richtlinien des
Materialherstellers, siehe Triflex DMS, Variante 1.
Farbton: '.........' nach Wahl des
Auftraggebers.
Triflex DMS ist schwer entflammbar (Klasse Bfl-s1 nach
DIN EN 13501-1).
Einheit: m
- Zuordnung: 399
- Zuordnung: 34

**01.0033 Dickschichtige Markierung, Behindertenparkplätze**
Markieren der Behindertenparkplätze mit Triflex Cryl M
266 inkl. Abkleben und ggf. Vorhalten einer Schablone.
Verbrauch mind. 4,00 kg/m².
Ausführung nach den technischen Richtlinien des
Materialherstellers, siehe Triflex DMS, Variante 1.
Farbton: '.........' nach Wahl des
Auftraggebers.
Triflex DMS ist schwer entflammbar (Klasse Bfl-s1 nach
DIN EN 13501-1).
Einheit: Stk
- Zuordnung: 399
- Zuordnung: 34

**01.0034 Dickschichtige Markierung, Richtungspfeile**
Markieren der Richtungspfeile mit Triflex Cryl M 266
inkl. Abkleben und ggf. Vorhalten einer Schablone.
Davon Pfeile
- geradeaus: '.........' St.
- links: '.........' St.
- rechts: '.........' St.
Verbrauch mind. 4,00 kg/m².
Ausführung nach den technischen Richtlinien des
Materialherstellers, siehe Triflex DMS, Variante 1.
Farbton: '.........' nach Wahl des
Auftraggebers.
Triflex DMS ist schwer entflammbar (Klasse Bfl-s1 nach
DIN EN 13501-1).
Einheit: Stk
- Zuordnung: 399
- Zuordnung: 34

**01.0035 Dünnschichtige Markierung, Einstellplätze**
Markieren der Einstellplätze mit Triflex Cryl Finish
209. Breite der Linienführung 10 cm inkl. Abkleben.
Verbrauch mind. 0,70 kg/m².
Ausführung nach den technischen Richtlinien des
Materialherstellers, siehe Triflex DMS, Variante 2.
Farbton: '.........' nach Wahl des
Auftraggebers.
Triflex DMS ist schwer entflammbar (Klasse Bfl-s1 nach
DIN EN 13501-1).
Einheit: m
- Zuordnung: 399
- Zuordnung: 34

**01.0036 Dünnschichtige Markierung, Behindertenparkplätze**
Markieren der Behindertenparkplätze mit Triflex Cryl
Finish 209 inkl. Abkleben und ggf. Vorhalten einer
Schablone.
Verbrauch mind. 0,70 kg/m².
Ausführung nach den technischen Richtlinien des
Materialherstellers, siehe Triflex DMS, Variante 2.
Farbton: '.........' nach Wahl des
Auftraggebers.
Triflex DMS ist schwer entflammbar (Klasse Bfl-s1 nach
DIN EN 13501-1).
Einheit: Stk
- Zuordnung: 399
- Zuordnung: 34

**01.0037 Dünnschichtige Markierung, Richtungspfeile**
Markieren der Richtungspfeile mit Triflex Cryl Finish
209 inkl. Abkleben und ggf. Vorhalten einer Schablone.
Davon Pfeile
- geradeaus: '.........' St.
- links: '.........' St.
- rechts: '.........' St.
Verbrauch mind. 0,70 kg/m².
Ausführung nach den technischen Richtlinien des
Materialherstellers, siehe Triflex DMS, Variante 2.
Farbton: '.........' nach Wahl des
Auftraggebers.
Triflex DMS ist schwer entflammbar (Klasse Bfl-s1 nach
DIN EN 13501-1).
Einheit: Stk
- Zuordnung: 399
- Zuordnung: 34

**01.0038 Dünnschichtige Markierfarbe, Einstellplätze**
Markieren der Einstellplätze mit Preco Line 300. Breite
der Linienführung 10 cm inkl. Abkleben.
Verbrauch mind. 0,44 kg/m².
Ausführung nach den technischen Richtlinien des
Materialherstellers, siehe Triflex DMS, Variante 3.
Farbton: '.........' nach Wahl des
Auftraggebers.
Triflex DMS ist schwer entflammbar (Klasse Bfl-s1 nach
DIN EN 13501-1).
Einheit: m
- Zuordnung: 399
- Zuordnung: 34

**01.0039 Dünnschichtige Markierfarbe, Behindertenparkplätze**
Markieren der Behindertenparkplätze mitPreco Line 300
inkl. Abkleben und ggf. Vorhalten einer Schablone.
Verbrauch mind. 0,44 kg/m².
Ausführung nach den technischen Richtlinien des
Materialherstellers, siehe Triflex DMS, Variante 3.
Farbton: '.........' nach Wahl des
Auftraggebers.
Triflex DMS ist schwer entflammbar (Klasse Bfl-s1 nach
DIN EN 13501-1).
Einheit: Stk
- Zuordnung: 399
- Zuordnung: 34

**01.0040 Dünnschichtige Markierfarbe, Richtungspfeile**
Markieren der Richtungspfeile mit Preco Line 300 inkl.
Abkleben und ggf. Vorhalten einer Schablone. Davon
Pfeile
- geradeaus: '.........' St.
- links: '.........' St.
- rechts: '.........' St.
Verbrauch mind. 0,44 kg/m².
Ausführung nach den technischen Richtlinien des
Materialherstellers, siehe Triflex DMS, Variante 3.
Farbton: '.........' nach Wahl des
Auftraggebers.
Triflex DMS ist schwer entflammbar (Klasse Bfl-s1 nach
DIN EN 13501-1).
Einheit: Stk
- Zuordnung: 399
- Zuordnung: 34

**01.0041 Stundenlohnarbeit eines Vorarbeiters**
Stundenlohnarbeit eines Vorarbeiters für nicht
aufgeführte Arbeiten, jedoch zum Nachweis und nur auf
Anordnung der Bauleitung oder Bauherrn.
Einheit: h
- Zuordnung: 352
- Zuordnung: 91

**01.0042 Stundenlohnarbeit eines Facharbeiters**
Stundenlohnarbeit eines Facharbeiters für nicht
aufgeführte Arbeiten, jedoch zum Nachweis und nur auf
Anordnung der Bauleitung oder Bauherrn.
Einheit: h
- Zuordnung: 352
- Zuordnung: 91

**01.0043 Stundenlohnarbeit eines Helfers**
Stundenlohnarbeit eines Helfers für nicht aufgeführte
Arbeiten, jedoch zum Nachweis und nur auf Anordnung der
Bauleitung oder Bauherrn.
Einheit: h
- Zuordnung: 352
- Zuordnung: 91

**01.0044 Materialverbrauch auf Nachweis**
Materialverbrauch für unvorhersehbare, aber für die
Durchführung der Leistung notwendigen zusätzlichen
Arbeiten, die nicht im Leistungsverzeichnis erfasst
sind.
Die Abrechnung erfolgt nach Aufwand auf Einzelnachweis.
Einheit: kg
- Zuordnung: 352
- Zuordnung: 18

**01.0045 Entsorgung aller Abfälle und Sondermüllstoffe**
Entsorgung aller Abfälle und Sondermüllstoffe
entsprechend den derzeitig gültigen Gesetzen und
Durchführungsverordnungen.
Einheit: psch
- Zuordnung: 396
- Zuordnung: 87
